# Pepperl+Fuchs Ausschreibungstexte GAEB90
Leistungsbeschreibung (GAEB 90, DA81)
Währung: EUR
Auftraggeber: Pepperl+Fuchs GmbH

## Leistungsverzeichnis
Datum: 04.11.14

**1 S1SD-1AI-1U**
1-kanaliger Signaltrenner, 24 V DC-Versorgung,
 Eingang 2-Draht- und 3-Draht-Transmitter
und 2-Draht-Stromquellen, Strom- und
Spannungsausgang, Genauigkeit 0,1 %,
Konfigurierbar über DIP-Schalter

Technische Daten:
Allgemeine Daten
Signaltyp  Analogeingang
Versorgung
Bemessungsspannung  16,8 ... 31,2 V DC
Verlustleistung  0,8 W
Leistungsaufnahme  1,2 W
Eingang
Eingangssignal  0/4 ... 20 mA
Leerlaufspannung/Kurzschlussstrom  <= 22 V / 30 mA
Eingangswiderstand  25 Ohm
Übertragungsbereich  Linearitätsbereich: -1...110%
Verfügbare Spannung  16 V bei 20 mA
Ausgang
Analoger Spannungsausgang  0/2 ... 10 V,
  Bürde >= 2 kOhm
Analoger Stromausgang  0/4 ... 20 mA,
  Bürde <= 600 Ohm
Welligkeit  <= 10 mV eff
Übertragungseigenschaften
Abweichung  <= 0,1 %  vom Endwert
Einfluss der Umgebungstemperatur  < 100 ppm/K
  vom Endwert
Frequenzbereich  0 ... 100 Hz
Anstiegs-/Abfallzeit  <= 3,5 ms
Galvanische Trennung
Ausgang/Versorgung  sichere Trennung
  durch verstärkte Isolierung
  nach IEC/EN 61010-1,
  Bemessungsisolationsspannung 300 Veff
  Testspannung 2,5 kV, 50 Hz
Eingang/übrige Kreise  sichere Trennung
  durch verstärkte Isolierung
  nach IEC/EN 61010-1,
  Bemessungsisolationsspannung 300 Veff
  Testspannung 2,5 kV, 50 Hz
Richtlinienkonformität
Elektromagnetische Verträglichkeit
Richtlinie 2004/108/EG  EN 61326-1:2006
Konformität
Schutzart  IEC 60529:2001
Schutz gegen elektrischen Schlag  EN 61010-1:2010
Umgebungsbedingungen
Umgebungstemperatur -25 ... 70 °C (-13 ... 158 °F)
Lagertemperatur  -40 ... 85 °C (-40 ... 185 °F)
Mechanische Daten
Anschlussart  Schraubklemmen
Aderquerschnitt  <= 2,5 mm2, 14 AWG
Schutzart  IP20
Masse  ca. 70 g
Abmessungen  6,2 x 97 x 107 mm
Befestigung auf 35 mm-Hutschiene nach EN60715:2001

Bestellangaben:
Fabrikat:  Pepperl+Fuchs GmbH oder gleichwertig
Typ:  S1SD-1AI-1U
Art-Nr:  264352 oder vergleichbar
Menge: 1,000 Stk

USt %: 19,00
