# Leistungsbeschreibung (GAEB 90, DA81)
Währung: EUR
Auftraggeber: Pepperl+Fuchs GmbH

## LV-Bezeichnung
Datum: 04.11.14

**1 S1SD-1AI-2C**
1-channel signal conditioner, 24 V DC supply,
Input 2-wire transmitters,
Dual output 0/4mA...20mA, Signal splitter
(1 input and 2 outputs), Accuracy 0.1 %

Technical data:

General specifications
Signal type  Analog input
Supply
Rated voltage  16.8 ... 31.2 V DC
Power loss  0.8 W
Power consumption  1.2 W
Input
Input signal  0/4 ... 20 mA
Open circuit voltage/short-circuit current <= 22 V
  / 30 mA
Input resistance  25 Ohm
Available voltage  16 V at 20 mA
Output
Ripple  <= 10 mV eff
Output I
Output signal  0/4 ... 20 mA, load <= 300 Ohm
Output II
Output signal  0/4 ... 20 mA, load <= 300 Ohm
Transfer characteristics
Deviation  <= 0.1 % of full-scale value
Influence of ambient temperature  < 100 ppm/K
  of full-scale value
Frequency range  0 ... 100 Hz
Rise time/fall time  <= 3.5 ms
Electrical isolation
Output/power supply  safe electrical isolation
  by reinforced insulation
  according to IEC/EN 61010-1,
  rated insulation voltage 300 Veff
  test voltage 2.5 kV, 50 Hz
Input/Other circuits  safe electrical isolation
  by reinforced insulation
  according to IEC/EN 61010-1,
  rated insulation voltage 300 Veff
  test voltage 2.5 kV, 50 Hz
Directive conformity
Electromagnetic compatibility
Directive 2004/108/EC  EN 61326-1:2006
Conformity
Degree of protection  IEC 60529:2001
Protection against electrical shock EN61010-1:2010
Ambient conditions
Ambient temperature -25 ... 70 øC (-13 ... 158 øF)
Storage temperature -40 ... 85 øC (-40 ... 185 øF)
Mechanical specifications
Connection type  screw terminals
Core cross-section  <= 2.5 mm2, 14 AWG
Degree of protection  IP20
Mass  approx. 70 g
Dimensions  6.2 x 97 x 107 mm
  (0.24 x 3.82 x 4.21 in)
Mounting  on 35 mm DIN mounting rail
  acc. to EN 60715:2001

Order data:
Manufacturer:  Pepperl+Fuchs GmbH or equivalent
Type:  S1SD-1AI-2C
Order number:  264354 or comparable
Menge: 1,000 Stk

USt %: 19,00
