# SC-System
Leistungsbeschreibung (GAEB 90, DA81)
Währung: EUR

## LV-Bezeichnung
Datum: 04.11.14

**1 S1SD-1AI-2C**
1-kanaliger Signaltrenner, 24 V DC-Versorgung,
Eingang 2-Draht-Transmitter,
Dualausgang 0/4mA...20mA,
Signal-Splitter (1 Eingang und 2 Ausgänge),
Genauigkeit 0,1 %

Technische Daten:

Allgemeine Daten
Signaltyp  Analogeingang
Versorgung
Bemessungsspannung  16,8 ... 31,2 V DC
Verlustleistung  0,8 W
Leistungsaufnahme  1,2 W
Eingang
Eingangssignal  0/4 ... 20 mA
Leerlaufspannung/Kurzschlussstrom  <= 22 V / 30 mA
Eingangswiderstand  25 Ohm
Verfügbare Spannung  16 V bei 20 mA
Ausgang
Welligkeit  <= 10 mV eff
Ausgang I
Ausgangssignal  0/4 ... 20 mA, Bürde <= 300 Ohm
Ausgang II
Ausgangssignal  0/4 ... 20 mA, Bürde <= 300 Ohm
Übertragungseigenschaften
Abweichung  <= 0,1 %  vom Endwert
Einfluss der Umgebungstemperatur  < 100 ppm/K
  vom Endwert
Frequenzbereich  0 ... 100 Hz
Anstiegs-/Abfallzeit  <= 3,5 ms
Galvanische Trennung
Ausgang/Versorgung  sichere Trennung
  durch verstärkte Isolierung
  nach IEC/EN 61010-1,
  Bemessungsisolationsspannung 300 Veff
  Testspannung 2,5 kV, 50 Hz
Eingang/übrige Kreise  sichere Trennung
  durch verstärkte Isolierung
  nach IEC/EN 61010-1,
  Bemessungsisolationsspannung 300 Veff
  Testspannung 2,5 kV, 50 Hz
Richtlinienkonformität
Elektromagnetische Verträglichkeit
Richtlinie 2004/108/EG  EN 61326-1:2006
Konformität
Schutzart  IEC 60529:2001
Schutz gegen elektrischen Schlag  EN 61010-1:2010
Umgebungsbedingungen
Umgebungstemperatur -25 ... 70 °C (-13 ... 158 °F)
Lagertemperatur  -40 ... 85 °C (-40 ... 185 °F)
Mechanische Daten
Anschlussart  Schraubklemmen
Aderquerschnitt  <= 2,5 mm2, 14 AWG
Schutzart  IP20
Masse  ca. 70 g
Abmessungen  6,2 x 97 x 107 mm
Befestigung auf 35 mm-Hutschiene nach EN60715:2001

Bestellangaben:
Fabrikat:  Pepperl+Fuchs GmbH oder gleichwertig
Typ:  S1SD-1AI-2C
Art-Nr:  264354 oder vergleichbar
Menge: 1,000 Stk

USt %: 19,00
