# Specification (GAEB 90, DA81)
Currency: EUR
Client: Pepperl+Fuchs GmbH

## LV-Bezeichnung
Date: 04.11.14

**1 S1SD-1TI-1U**
1-channel signal conditioner, 24 V DC supply,
 Thermocouple, RTD, potentiometer or mV input,
 Input for PTC thermistor, Current and  voltage
output, Line fault (LFD) and sensor
burnout detection, Accuracy 0.1 %

Technical data:

General specifications
Signal type  Analog input
Supply
Rated voltage  16.8 ... 31.2 V DC
Power loss  0.8 W
Power consumption  0.9 W
Input
PTC  type KT, KTY, ST
Measuring current  approx. 200 mA
Types of measuring  2-, 3-, 4-wire connection
Lead resistance  <= 100 Ohm per lead
Measuring circuit monitoring  sensor breakage,
  lead breakage, short circuit
RTD  type Pt100, Pt200, Pt500, Pt1000
  (EN 60751: 1995)
type Ni100, Ni200, Ni500, Ni1000 (DIN 43760)
Measuring current  approx. 200 mA
Types of measuring  2-, 3-, 4-wire connection
Lead resistance  <= 100 Ohm per lead
Measuring circuit monitoring  sensor breakage,
  lead breakage, short circuit
Thermocouples  type B, E, J, K, N, S, T
  (IEC 584-1:1995)
type L, U (DIN 43710:1985)
type C, D (ASTM E988)
Cold junction compensation  external and internal,
  manually
Lead resistance  <= 10 kOhm
Measuring circuit monitoring  sensor breakage,
  lead breakage
Resistor
Measurement range  0 ... 5 kOhm
Voltage  -100 ... 100 mV
-1000 ... 1000 mV
Potentiometer  0.2 ... 50 kOhm
Types of measuring  3-wire connection
Input resistance  >= 1 MOhm
Output
Analog voltage output  0/1 ... 5 V, 0/2 ... 10 V,
  load >= 2 kOhm
Analog current output  0/2...10mA, 0/4...20mA,
  load <= 600 Ohm
Ripple  œ 10 mV eff
Fault signal  downscale or upscale
Transfer characteristics
Measuring time  <= 300 ms
Deviation  <= 0.1 % of full-scale value
RTD  < 0.1 K/0.05 % of the measured value
Thermocouples  < 0.3 K/0.1 % of the measured value
Voltage  < 0.1 % of the measured value
Potentiometer  < 0.02 % of the measured value
Influence of ambient temperature  < 100 ppm/K
  of full-scale value
Electrical isolation
Output/power supply  safe electrical isolation
  by reinforced insulation
  according to IEC/EN 61010-1,
  rated insulation voltage 300 Veff
  test voltage 2.5 kV, 50 Hz
^  safe electrical isolation
  by reinforced insulation
  according to IEC/EN 61010-1,
  rated insulation voltage 300 Veff
  test voltage 2.5 kV, 50 Hz
Directive conformity
Electromagnetic compatibility
Directive 2004/108/EC  EN 61326-1:2006
Conformity
Degree of protection  IEC 60529:2001
Protection against electrical shock EN61010-1:2010
Ambient conditions
Ambient temperature -25 ... 70 øC (-13 ... 158 øF)
Storage temperature -40 ... 85 øC (-40 ... 185 øF)
Mechanical specifications
Connection type  screw terminals
Core cross-section  <= 2.5 mm2, 14 AWG
Degree of protection  IP20
Mass  approx. 70 g
Dimensions  6.2 x 97 x 107 mm
  (0.24 x 3.82 x 4.21 in)
Mounting  on 35 mm DIN mounting rail
  acc. to EN 60715:2001
Accessories
Designation  adapter with USB interface S-ADP-USB

Order data:
Manufacturer:  Pepperl+Fuchs GmbH or equivalent
Type:  S1SD-1TI-1U
Order number:  264359 or comparable
Quantity: 1.000 Stk

VAT %: 19.00
