# SC-System
Leistungsbeschreibung (GAEB 90, DA81)
Währung: EUR

## LV-Bezeichnung
Datum: 04.11.14

**1 S1SD-1TI-1U**
1-kanaliger Signaltrenner, 24 V DC-Versorgung,
Eingang für Thermoelement, RTD, Potentiometer
oder mV, Eingang für PTC-Kaltleiter,
Strom- und Spannungsausgang, Leitungsfehler-
und Sensorbruchüberwachung, Genauigkeit 0,1 %

Technische Daten:

Allgemeine Daten
Signaltyp  Analogeingang
Versorgung
Bemessungsspannung  16,8 ... 31,2 V DC
Verlustleistung  0,8 W
Leistungsaufnahme  0,9 W
Eingang
PTC  Typ KT, KTY, ST
Messstrom  ca. 200 mA
Messarten  2-, 3-, 4-Leiter-Anschluss
Leitungswiderstand  <= 100 Ohm pro Leitung
Messkreisüberwachung  Sensorbruch,
  Leitungsbruch, Leitungskurzschluss
RTD  Typ Pt100,Pt200,Pt500,Pt1000 (EN60751: 1995)
  Typ Ni100, Ni200, Ni500, Ni1000 (DIN 43760)
Messstrom  ca. 200 mA
Messarten  2-, 3-, 4-Leiter-Anschluss
Leitungswiderstand  <= 100 Ohm pro Leitung
Messkreisüberwachung  Sensorbruch,
  Leitungsbruch, Leitungskurzschluss
Thermoelemente  Typ B, E, J, K, N, S, T
  (IEC 584-1:1995)
Typ L, U (DIN 43710:1985)
Typ C, D (ASTM E988)
Klemmstellenkompensation extern und intern,manuell
Leitungswiderstand  <= 10 kOhm
Messkreisüberwachung  Sensorbruch, Leitungsbruch
Widerstand
Messbereich  0 ... 5 kOhm
Spannung  -100 ... 100 mV
-1000 ... 1000 mV
Potentiometer  0,2 ... 50 kOhm
Messarten  3-Leiteranschluss
Eingangswiderstand  >= 1 MOhm
Ausgang
Analoger Spannungsausgang  0/1...5V, 0/2...10V,
  Bürde >= 2 kOhm
Analoger Stromausgang  0/2...10mA, 0/4...20mA,
  Bürde <= 600 Ohm
Welligkeit  <= 10 mV eff
Fehlermeldung  absteuernd oder aufsteuernd
Übertragungseigenschaften
Messdauer  <= 300 ms
Abweichung  <= 0,1 %  vom Endwert
RTD  < 0,1 K/0,05 % vom Messwert
Thermoelemente  < 0,3 K/0,1 % vom Messwert
Spannung  < 0,1 % vom Messwert
Potentiometer  < 0,02 % vom Messwert
Einfluss der Umgebungstemperatur  < 100 ppm/K
  vom Endwert
Galvanische Trennung
Ausgang/Versorgung  sichere Trennung
  durch verstärkte Isolierung
  nach IEC/EN 61010-1,
  Bemessungsisolationsspannung 300 Veff
  Testspannung 2,5 kV, 50 Hz
Eingang/übrige Kreise  sichere Trennung
  durch verstärkte Isolierung
  nach IEC/EN 61010-1,
  Bemessungsisolationsspannung 300 Veff
  Testspannung 2,5 kV, 50 Hz
Richtlinienkonformität
Elektromagnetische Verträglichkeit
Richtlinie 2004/108/EG  EN 61326-1:2006
Konformität
Schutzart  IEC 60529:2001
Schutz gegen elektrischen Schlag  EN 61010-1:2010
Umgebungsbedingungen
Umgebungstemperatur -25 ... 70 °C (-13 ... 158 °F)
Lagertemperatur  -40 ... 85 °C (-40 ... 185 °F)
Mechanische Daten
Anschlussart  Schraubklemmen
Aderquerschnitt  <= 2,5 mm2, 14 AWG
Schutzart  IP20
Masse  ca. 70 g
Abmessungen  6,2 x 97 x 107 mm
Befestigung  auf 35 mm-Hutschiene

Bestellangaben:
Fabrikat:  Pepperl+Fuchs GmbH oder gleichwertig
Typ:  S1SD-1TI-1U
Art-Nr:  264359 oder vergleichbar
Menge: 1,000 Stk

USt %: 19,00
