# Pepperl+Fuchs Ausschreibungstexte GAEB90
Specification (GAEB 90, DA81)
Currency: EUR
Client: Pepperl+Fuchs GmbH, Lilienthalstrasse 200, 68307 Mannheim

## Leistungsverzeichnis
Date: 01.04.15

**1 S1SD-1AI-2U**
1-channel signal conditioner, 24 V DC supply,
Input 2-wire transmitters, Input current and
voltage sources, Dual output 0/4 mA ... 20 mA,
0/1 V ... 5 V or 0/2 V … 10 V, Signal splitter
(1 input and 2 outputs), Accuracy 0.1 %,
Configurable by DIP switches

Technical data:

General specifications
Signal type  Analog input
Supply
Connection  terminals 1-, 2+
Rated voltage  Un 16.8 ... 31.2 V DC
Power loss  0.8 W
Power consumption  1.4 W
Input
Connection  terminals 5+, 6-
Input signal  0/4 ... 20 mA
Open circuit voltage/short-circuit current
  <= 22 V / 35 mA
Input resistance  <= 25 W
Transmission range  linearity range: -1 ... 110 %
Available voltage  16 V at 20 mA
Output
Ripple  <= 10 mV eff
Output I
Connection  terminals 3-, 4+
Output signal  0/2 ... 10 V, load >= 2 kW
0/4 ... 20 mA, load <= 300 W
Output II
Connection  terminals 7+, 8-
Output signal  0/2 ... 10 V, load >= 2 kW
0/4 ... 20 mA, load <= 300 W
Transfer characteristics
Deviation  <= 0.1 % of full-scale value
Influence of ambient temperature  < 100 ppm/K
  of full-scale value
Frequency range  0 ... 100 Hz
Rise time/fall time  <= 3.5 ms
Electrical isolation
Output/power supply  safe electrical isolation
  by reinforced insulation according to
 IEC/EN 61010-1, rated insulation voltage 300 Veff
  test voltage 3 kV, 50 Hz
Input/Other circuits  safe electrical isolation
  by reinforced insulation according to
 IEC/EN 61010-1, rated insulation voltage 300 Veff
  test voltage 3 kV, 50 Hz
Output I/II  safe electrical isolation
  by reinforced insulation according to
 IEC/EN 61010-1, rated insulation voltage 300 Veff
  test voltage 3 kV, 50 Hz
Directive conformity
Electromagnetic compatibility
  Directive 2004/108/EC
Conformity
Degree of protection  IEC 60529:2001
Protection against electrical shock EN61010-1:2010
Ambient conditions
Ambient temperature -25 ... 70 °C (-13 ... 158 °F)
Storage temperature -40 ... 85 °C (-40 ... 185 °F)
Mechanical specifications
Connection type  screw terminals
Core cross-section  <= 2.5 mm2, 14 AWG
Degree of protection  IP20
Mass  approx. 70 g
Dimensions  6.2 x 97 x 107 mm
  (0.24 x 3.82 x 4.21 in), housing type S1
Mounting  on 35 mm DIN mounting rail
  acc. to EN 60715:2001
General information
Supplementary information Statement of Conformity,
  Declaration of Conformity,
  Attestation of Conformity and instructions
  have to be observed where applicable.
  For information see www.pepperl-fuchs.com.

Order data:
Manufacturer:  Pepperl+Fuchs GmbH or equivalent
Type:  S1SD-1AI-2U
Order number:  274349 or comparable
Quantity: 1.000 Stk

VAT %: 19.00
