# Pepperl+Fuchs Ausschreibungstexte GAEB90
Leistungsbeschreibung (GAEB 90, DA81)
Währung: EUR
Auftraggeber: Pepperl+Fuchs GmbH, Lilienthalstrasse 200, 68307 Mannheim

## Leistungsverzeichnis
Datum: 01.04.15

**1 S1SD-1AI-2U**
1-kanaliger Signaltrenner, 24 V DC-Versorgung,
Eingang 2-Draht-Transmitter, Eingang Strom- und
Spannungsquellen, Dualausgang 0/4 mA ... 20 mA,
0/1 V ... 5 V oder 0/2 V … 10 V, Signal-Splitter
(1 Eingang und 2 Ausgaenge), Genauigkeit 0,1 %,
Konfigurierbar ueber DIP-Schalter

Technische Daten

Allgemeine Daten
Signaltyp  Analogeingang
Versorgung
Anschluss  Klemmen 1-, 2+
Bemessungsspannung  Un 16,8 ... 31,2 V DC
Verlustleistung  0,8 W
Leistungsaufnahme  1,4 W
Eingang
Anschluss  Klemmen 5+, 6-
Eingangssignal  04 ... 20 mA
LeerlaufspannungKurzschlussstrom  <= 22 V  35 mA
Eingangswiderstand  <= 25 W
Uebertragungsbereich  Linearitaetsbereich
  -1 ... 110 %
Verfuegbare Spannung  16 V bei 20 mA
Ausgang
Welligkeit  <= 10 mV eff
Ausgang I
Anschluss  Klemmen 3-, 4+
Ausgangssignal  02 ... 10 V, Buerde >= 2 kW
  04 ... 20 mA, Buerde <= 300 W
Ausgang II
Anschluss  Klemmen 7+, 8-
Ausgangssignal  02 ... 10 V, Buerde >= 2 kW
  04 ... 20 mA, Buerde <= 300 W
Uebertragungseigenschaften
Abweichung  <= 0,1 %  vom Endwert
Einfluss der Umgebungstemperatur  100 ppmK
  vom Endwert
Frequenzbereich  0 ... 100 Hz
Anstiegs-Abfallzeit  <= 3,5 ms
Galvanische Trennung
AusgangVersorgung  sichere Trennung durch
  verstaerkte Isolierung nach IECEN 61010-1,
  Bemessungsisolationsspannung 300 Veff
  Testspannung 3 kV, 50 Hz
Einganguebrige Kreise  sichere Trennung durch
  verstaerkte Isolierung nach IECEN 61010-1,
  Bemessungsisolationsspannung 300 Veff
  Testspannung 3 kV, 50 Hz
Ausgang III  sichere Trennung durch
  verstaerkte Isolierung nach IECEN 61010-1,
  Bemessungsisolationsspannung 300 Veff
  Testspannung 3 kV, 50 Hz
Richtlinienkonformitaet
Elektromagnetische Vertraeglichkeit
  Richtlinie 2004108EG
Konformitaet
Schutzart  IEC 605292001
Schutz gegen elektrischen Schlag  EN 61010-12010
Umgebungsbedingungen
Umgebungstemperatur -25 ... 70 °C (-13 ... 158 °F)
Lagertemperatur  -40 ... 85 °C (-40 ... 185 °F)
Mechanische Daten
Anschlussart  Schraubklemmen
Aderquerschnitt  <= 2,5 mm2, 14 AWG
Schutzart  IP20
Masse  ca. 70 g
Abmessungen  6,2 x 97 x 107 mm, Gehaeusetyp S1
Befestigung  auf 35 mm-Hutschiene
  nach EN 607152001
Allgemeine Informationen
Ergaenzende Informationen  Beachten Sie, soweit
  zutreffend, die Konformitaetsaussagen,
Konformitaetserklaerungen,Konformitaetbescheinigungen
  und Betriebsanleitungen. Diese Informationen
  finden Sie unter www.pepperl-fuchs.com.

Bestellangaben:
Fabrikat:  Pepperl+Fuchs GmbH oder gleichwertig
Typ:  S1SD-1AI-2U
Art-Nr:  274349 oder vergleichbar
Menge: 1,000 Stk

USt %: 19,00
