# Pepperl+Fuchs Ausschreibungstexte GAEB90
Leistungsbeschreibung (GAEB 90, DA81)
Währung: EUR
Auftraggeber: Pepperl+Fuchs GmbH, Lilienthalstrasse 200, 68307 Mannheim

## Leistungsverzeichnis
Datum: 01.04.15

**1 S1SD-1AI-1U.3**
1-channel signal conditioner, 24 V DC supply,
Input bipolar millivolt sources, Output bipolar
current and voltage sources, Accuracy 0.1 %,
Configurable via DIP switches and potentiometer

Technical data:

General specifications
Signal type  Analog input
Supply
Connection  terminals 1-, 2+
Rated voltage  Un 16.8 ... 31.2 V DC
Power loss  0.6 W
Power consumption  0.8 W
Input
Connection  terminals 5+, 6-
Input signal  +-60 mV, +-100 mV, +-150 mV,
  +-250 mV, +-300 mV, +-500 mV
Input resistance  <= 25 W

Transmission range  linearity range:
  unipolar -1 ... 110 %
  bipolar -110 ... 110 %
Output
Connection  terminals 3-, 4+
Analog voltage output 0/1 ... 5 V, 0/2 ... 10 V,
  +- 5 V, +- 10 V, load >= 2 kW
Analog current output  0/4 ... 20 mA, +- 10 mA,
  +- 20 mA, load <= 600 W
Ripple  <= 10 mV eff
Transfer characteristics
Deviation  <= 0.1 % of full-scale value
Influence of ambient temperature  < 100 ppm/K
  of full-scale value
Frequency range  0 ... 100 Hz, 0 ... 5 kHz
Electrical isolation
Output/power supply  safe electrical isolation
  by reinforced insulation according
to IEC/EN61010-1, rated insulation voltage 300Veff
  test voltage 3kV, 50 Hz
Input/Other circuits  safe electrical isolation
  by reinforced insulation according
to IEC/EN61010-1, rated insulation voltage 300Veff
  test voltage 3kV, 50 Hz
Directive conformity
Electromagnetic compatibility
  Directive 2004/108/EC
Conformity
Degree of protection  IEC 60529:2001
Protection against electrical shock EN61010-1:2010
Ambient conditions
Ambient temperature -25 ... 70 °C (-13 ... 158 °F)
Storage temperature -40 ... 85 °C (-40 ... 185 °F)
Mechanical specifications
Connection type  screw terminals
Core cross-section  <= 2.5 mm2, 14 AWG
Degree of protection  IP20
Mass  approx. 70 g
Dimensions  6.2 x 97 x 107 mm
  (0.24 x 3.82 x 4.21 in), housing type S1
Mounting  on 35 mm DIN mounting rail acc.
  to EN 60715:2001
General information
Supplementary information Statement of Conformity,
  Declaration of Conformity, Attestation of
  Conformity and instructions have to be observed
  where applicable. For information see
  www.pepperl-fuchs.com.

Order data:
Manufacturer:  Pepperl+Fuchs GmbH or equivalent
Type:  S1SD-1AI-1U.3
Order number:  274370 or comparable
Menge: 1,000 Stk

USt %: 19,00
