# Pepperl+Fuchs Ausschreibungstexte GAEB90
Leistungsbeschreibung (GAEB 90, DA81)
Währung: EUR
Auftraggeber: Pepperl+Fuchs GmbH, Lilienthalstrasse 200, 68307 Mannheim

## Leistungsverzeichnis
Datum: 01.04.15

**1 S1SD-1AI-1U.3**
1-kanaliger Signaltrenner, 24 V DC-Versorgung,
Eingang bipolare Millivolt-Quellen,Ausgangbipolare
Strom- und Spannungsquellen, Genauigkeit 0,1%,
Konfigurierbar ueber DIP-Schalter und Potentiometer

Technische Daten:

Allgemeine Daten
Signaltyp  Analogeingang
Versorgung
Anschluss  Klemmen 1-, 2+
Bemessungsspannung  Un 16,8 ... 31,2 V DC
Verlustleistung  0,6 W
Leistungsaufnahme  0,8 W
Eingang
Anschluss  Klemmen 5+, 6-
Eingangssignal  +-60 mV, +-100 mV, +-150 mV,
  +-250 mV, +-300 mV, +-500 mV
Eingangswiderstand  <= 25 Ohm
Uebertragungsbereich  Linearitaetsbereich:
  unipolar -1 ... 110 %
  bipolar -110 ... 110 %
Ausgang
Anschluss  Klemmen 3-, 4+
Analoger Spannungsausgang  0/1...5 V, 0/2...10 V,
  +- 5 V, +- 10 V, Buerde >= 2 kOhm
Analoger Stromausgang  0/4 ... 20 mA, +- 10 mA,
  +- 20 mA, Buerde <= 600 W
Welligkeit  <= 10 mV eff
Uebertragungseigenschaften
Abweichung  <= 0,1 %  vom Endwert
Einfluss der Umgebungstemperatur  < 100 ppm/K
  vom Endwert
Frequenzbereich  0 ... 100 Hz, 0 ... 5 kHz
Galvanische Trennung
Ausgang/Versorgung  sichere Trennung durch
  verstaerkte Isolierung nach IEC/EN 61010-1,
  Bemessungsisolationsspannung 300 Veff
  Testspannung 3 kV, 50 Hz
Eingang/uebrige Kreise  sichere Trennung durch
  verstaerkte Isolierung nach IEC/EN 61010-1,
  Bemessungsisolationsspannung 300 Veff
  Testspannung 3 kV, 50 Hz
Richtlinienkonformitaet
Elektromagnetische Vertraeglichkeit
  Richtlinie 2004/108/EG
Konformitaet
Schutzart  IEC 60529:2001
Schutz gegen elektrischen Schlag  EN 61010-1:2010
Umgebungsbedingungen
Umgebungstemperatur -25 ... 70 °C (-13 ... 158 °F)
Lagertemperatur  -40 ... 85 °C (-40 ... 185 °F)
Mechanische Daten
Anschlussart  Schraubklemmen
Aderquerschnitt  <= 2,5 mm2, 14 AWG
Schutzart  IP20
Masse  ca. 70 g
Abmessungen  6,2 x 97 x 107 mm, Gehaeusetyp S1
Befestigung auf 35 mm-Hutschiene nach EN60715:2001
Allgemeine Informationen
Ergaenzende Informationen  Beachten Sie, soweit
  zutreffend, die Konformitaetsaussagen,
Konormitaetserklaerungen,Konformitaetsbescheinigungen
  und Betriebsanleitungen. Diese Informationen
  finden Sie unter www.pepperl-fuchs.com.

Bestellangaben:
Fabrikat:  Pepperl+Fuchs GmbH oder gleichwertig
Typ:  S1SD-1AI-1U.3
Art-Nr:  274370 oder vergleichbar
Menge: 1,000 Stk

USt %: 19,00
