# SC-System
Leistungsbeschreibung (GAEB 90, DA81)
Währung: EUR

## LV-Bezeichnung
Datum: 04.11.14

**1 S1SD-1AI-1U.1**
1-kanaliger Signaltrenner, 24 V DC-Versorgung,
 Eingang Strom- und Spannungsquellen,
Strom- und Spannungsausgang, Genauigkeit 0,1 %,
Konfigurierbar über DIP-Schalter

Technische Daten:

Allgemeine Daten
Signaltyp  Analogeingang
Versorgung
Bemessungsspannung  16,8 ... 31,2 V DC
Verlustleistung  0,6 W
Leistungsaufnahme  0,7 W
Eingang
Übertragungsbereich  Linearitätsbereich: -1...110%
Eingang I
Eingangssignal  0/4 ... 20 mA, max. 50 mA
Eingangswiderstand  <= 25 Ohm
Eingang II
Eingangssignal  0/2 ... 10 V, max. 30 V
Eingangswiderstand  > 100 kOhm
Ausgang
Analoger Spannungsausgang 0/2...10V,Bürde >= 2kOhm
Analoger Stromausgang  0/4...20mA, Bürde <= 600Ohm
Welligkeit  <= 10 mV eff
Übertragungseigenschaften
Abweichung  <= 0,1 %  vom Endwert
Einfluss der Umgebungstemperatur  < 100 ppm/K
  vom Endwert
Frequenzbereich  0 ... 10 Hz,
  0 ... 100 Hz, 0 ... 5 kHz
Galvanische Trennung
Ausgang/Versorgung  sichere Trennung
  durch verstärkte Isolierung
  nach IEC/EN 61010-1,
  Bemessungsisolationsspannung 300 Veff
  Testspannung 2,5 kV, 50 Hz
Eingang/übrige Kreise  sichere Trennung
  durch verstärkte Isolierung
  nach IEC/EN 61010-1,
  Bemessungsisolationsspannung 300 Veff
  Testspannung 2,5 kV, 50 Hz
Richtlinienkonformität
Elektromagnetische Verträglichkeit
Richtlinie 2004/108/EG  EN 61326-1:2006
Konformität
Schutzart  IEC 60529:2001
Schutz gegen elektrischen Schlag  EN 61010-1:2010
Umgebungsbedingungen
Umgebungstemperatur -25 ... 70 °C (-13 ... 158 °F)
Lagertemperatur  -40 ... 85 °C (-40 ... 185 °F)
Mechanische Daten
Anschlussart  Schraubklemmen
Aderquerschnitt  <= 2,5 mm2, 14 AWG
Schutzart  IP20
Masse  ca. 70 g
Abmessungen  6,2 x 97 x 107 mm
Befestigung  auf 35 mm-Hutschiene
  nach EN 60715:2001
Bestellangaben:
Fabrikat:  Pepperl+Fuchs GmbH oder gleichwertig
Typ:  S1SD-1AI-1U.1
Art-Nr:  264357 oder vergleichbar
Menge: 1,000 Stk

USt %: 19,00
